# Volta de fàbrica de maó ceràmic

- Propietat de l'arxiu: CYPE INGENIEROS, S.A.
- Format: FIEBDC-3/2002
- Divisa: EUR
- Costos indirectes: 3.00 %
- IVA: 21.00 %

## E Estructures

### EF Fàbrica

#### EFE Voltes

**EFE020** m² Volta de fàbrica de maó ceràmic.
Volta estructural de canó, de directriu recta, realitzada amb fàbrica de 1/2 peu de maó ceràmic cara vista calat clínquer, color vermell, 28x13,5x5 cm, junt renfonsada, rebut amb morter de ciment industrial, color gris, M-5, subministrat a granel; muntatge i desmuntatge de cintres i estintolaments.
Inclou: Muntatge de cintres i estintolaments. Replanteig i marcat de l'aparell en la cintra. Marcat en els murs del perímetre de la volta. Execució de la volta de fàbrica. Resolució de trobades. Desmuntatge de cintres i estintolaments. Rejuntat. Neteja final.
Criteri d'amidament de projecte: Superfície mesurada pel seu intradós en veritable magnitud, segons documentació gràfica de Projecte, incloent les parts que s'introdueixen en les regates, acabaments de base i coronació si n'hi hagués.
Criteri de mesura d'obra: Es mesurarà, en veritable magnitud, pel intradós, la superfície realment executada segons especificacions de Projecte, incloent les parts que s'introduïxen en les regates i les rematades de base i coronació, si les hagués.

| Codi | Ut | Descripció | Rendiment | Preu | Import |
|---|---|---|---|---|---|
| mt05bvk010a | U | Maó ceràmic cara vista calat clínquer, color vermell, 28x13,5x5 cm, per a ús en fàbrica no protegida (peça U), densitat 1300 kg/m³, segons UNE-EN 771-1. (material) | 59.195 | 0.35 | 20.72 |
| mt08aaa010a | m³ | Aigua. (material) | 0.010 | 1.50 | 0.02 |
| mt09mif010cb | t | Morter industrial per a obra de paleta, de ciment, color gris, categoria M-5 (resistència a compressió 5 N/mm²), subministrat a granel, segons UNE-EN 998-2. (material) | 0.053 | 30.98 | 1.64 |
| mt08cim040c | m² | Cintra de fusta de pi, dimensionada per suportar una càrrega màxima de treball de 400 kg/m², per a formació de volta estructural de canó. (material) | 1.000 | 55.80 | 55.80 |
| mq06mms010 | h | Mesclador continu amb sitja, per a morter industrial en sec, subministrat a granel. (maquinària) | 0.200 | 1.73 | 0.35 |
| mo021 | h | Oficial 1ª construcció en treballs de ram de paleta. (mà d'obra) | 1.074 | 25.57 | 27.46 |
| mo078 | h | Ajudant construcció en treballs de ram de paleta. (mà d'obra) | 1.053 | 22.73 | 23.93 |
| mo114 | h | Peó ordinari construcció en treballs de ram de paleta. (mà d'obra) | 0.722 | 21.40 | 15.45 |
| mo017 | h | Oficial 1ª fuster. (mà d'obra) | 0.263 | 26.02 | 6.84 |
| mo058 | h | Ajudant fuster. (mà d'obra) | 0.263 | 22.91 | 6.03 |
| % | % | Costos directes complementaris | 2 % | 158.24 | 3.16 |
|  |  | Costos directes |  |  | 161.40 |
