# Ampit de fàbrica

- Propietat de l'arxiu: CYPE Ingenieros S.A.
- Format: FIEBDC-3/2016
- Programa: Generador de preus de la construcció. CYPE Ingenieros, S.A.
- Data: 11/01/2022
- Divisa: EUR
- Costos indirectes: 3 %
- IVA: 21 %

## F Façanes i particions

### FD Defenses

#### FDA Ampits

**FDA005** m Ampit de fàbrica.
Ampit format per muret de 1,25 m de altura de 9 cm d'espessor de fàbrica de maó ceràmic buit triple "CERÁMICA MIRAMAR", per revestir, 23x10,5x9 cm, amb junts horitzontals i verticals de 10 mm d'espessor, rebuda amb morter de ciment industrial, color gris, M-5, subministrat a granel; arrebossat en ambdues cares amb morter de ciment industrial, color gris, M-5, subministrat a granel. Inclús peça superior de coronació.
Inclou: Neteja i preparació de la superfície de recolzament. Replanteig de la fàbrica a realitzar. Seient de la primera filada sobre capa de morter. Col·locació i aplomat de mires de referència. Estesa de fils entre mires. Col·locació de ploms fixos a les arestes. Col·locació de les peces per filades a nivell. Replanteig d'alineacions i nivells. Execució de trobades i pilastres. Arrebossat de paraments.
Criteri d'amidament de projecte: Longitud mesurada a eixos, segons documentació gràfica de Projecte.
Criteri de mesura d'obra: Es mesurarà a eixos, la longitud realment executada segons especificacions de Projecte.

| Codi | Ut | Descripció | Rendiment | Preu | Import |
|---|---|---|---|---|---|
| mt04lcm010g | U | Maó ceràmic buit triple "CERÁMICA MIRAMAR", per revestir, 23x10,5x9 cm, per a ús en fàbrica protegida (peça P), densitat 790 kg/m³. Segons UNE-EN 771-1. (material) | 47.25 | 0.07 | 3.308 |
| mt08aaa010a | m³ | Aigua. (material) | 0.043 | 1.5 | 0.065 |
| mt09mif010cb | t | Morter industrial per a obra de paleta, de ciment, color gris, categoria M-5 (resistència a compressió 5 N/mm²), subministrat a granel, segons UNE-EN 998-2. (material) | 0.215 | 30.98 | 6.661 |
| mt20ahp010i | m | Cavalló prefabricat de formigó de color blanc, per a cobriment de murs, en peces de 500x150x50 mm, amb goteró, i ancoratge metàl·lic d'acer inoxidable en la seva cara inferior. (material) | 1.05 | 8.92 | 9.366 |
| mq06mms010 | h | Mesclador continu amb sitja, per a morter industrial en sec, subministrat a granel. (maquinària) | 0.817 | 1.73 | 1.413 |
| mo021 | h | Oficial 1ª construcció en treballs de ram de paleta. (mà d'obra) | 2.293 | 25.57 | 58.632 |
| mo078 | h | Ajudant construcció en treballs de ram de paleta. (mà d'obra) | 1.146 | 22.73 | 26.049 |
| mo114 | h | Peó ordinari construcció en treballs de ram de paleta. (mà d'obra) | 0.264 | 21.4 | 5.650 |
| % | % | Costos directes complementaris | 2 % | 111.144 | 2.223 |
|  |  | Costos directes |  |  | 113.367 |

Residus:
- col·locació: mt04lcm010g; factor de residu 0.14
- col·locació: mt09mif010cb; factor de residu 0.042
- col·locació: mt20ahp010i; factor de residu 0.028

## Recursos

**mt04lcm010g** U Maó ceràmic buit triple "CERÁMICA MIRAMAR"
Dades tècniques: Cost energètic 9.162 MJ; Emissió de CO2 0.412 kg; Codi LER 17 01 02; Massa de l'element 1.9 kg; Volum 0.00152 m3
Residus:
- embalatge: re170201 Fusta. (component de residu); rendiment 0.026 kg; Codi LER 17 02 01; Massa de l'element 1 kg; Volum 0.000909 m3
- embalatge: re170203 Plàstic. (component de residu); rendiment 0.001 kg; Codi LER 17 02 03; Massa de l'element 1 kg; Volum 0.001667 m3

**mt08aaa010a** m³ Aigua
Dades tècniques: Cost energètic 60.000 MJ; Emissió de CO2 30.000 kg

**mt09mif010cb** t Morter industrial per a obra de paleta
Dades tècniques: Cost energètic 1960.000 MJ; Emissió de CO2 170.000 kg; Codi LER 17 01 01; Massa de l'element 1000 kg; Volum 0.666667 m3

**mt20ahp010i** m Cavalló prefabricat de formigó de color blanc
Dades tècniques: Cost energètic 11.074 MJ; Emissió de CO2 1.724 kg; Codi LER 17 01 01; Massa de l'element 12.2 kg; Volum 0.008133 m3
Residus:
- embalatge: re170201 Fusta; rendiment 0.074 kg
- embalatge: re170203 Plàstic; rendiment 0.008 kg
