# Reparació d'element estructural de fàbrica de maó ceràmic, mitjançant substitució de peces

- Propietat de l'arxiu: CYPE INGENIEROS, S.A.
- Format: FIEBDC-3/2002
- Divisa: EUR
- Costos indirectes: 3.00 %
- IVA: 21.00 %

## E Estructures

### EF Fàbrica

#### EFY Reparacions

**EFY025** m³ Reparació d'element estructural de fàbrica de maó ceràmic, mitjançant substitució de peces.
Reparació d'element estructural de fàbrica 1/2 peu de maó ceràmic, mitjançant la substitució de peces deteriorades per maó ceràmic cara vista calat clínquer, color vermell, 28x13,5x5 cm, junt renfonsada, rebut amb morter de ciment industrial, color gris, M-5, subministrat a granel, realitzada per bastaixos o en panys de dimensions reduïdes.
Inclou: Neteja i preparació de la zona a tractar. Repicat i sanejat en elements inestables. Estintolament dels elements que ho precisin. Humectació del parament i els maons. Col·locació dels maons per filades a nivell. Rejuntat. Retirada i arreplegat de enderrocs. Càrrega manual d'enderrocs sobre camió o contenidor.
Criteri d'amidament de projecte: Volum mesurat segons documentació gràfica de Projecte.
Criteri de mesura d'obra: Es mesurarà el volum realment executat segons especificacions de Projecte.

| Codi | Ut | Descripció | Rendiment | Preu | Import |
|---|---|---|---|---|---|
| mt05bvk010a | U | Maó ceràmic cara vista calat clínquer, color vermell, 28x13,5x5 cm, per a ús en fàbrica no protegida (peça U), densitat 1300 kg/m³, segons UNE-EN 771-1. (material) | 425.713 | 0.35 | 149.00 |
| mt08aaa010a | m³ | Aigua. (material) | 0.066 | 1.50 | 0.10 |
| mt09mif010cb | t | Morter industrial per a obra de paleta, de ciment, color gris, categoria M-5 (resistència a compressió 5 N/mm²), subministrat a granel, segons UNE-EN 998-2. (material) | 0.367 | 30.98 | 11.37 |
| mq06mms010 | h | Mesclador continu amb sitja, per a morter industrial en sec, subministrat a granel. (maquinària) | 1.617 | 1.73 | 2.80 |
| mo020 | h | Oficial 1ª construcció. (mà d'obra) | 14.208 | 25.57 | 363.30 |
| mo113 | h | Peó ordinari construcció. (mà d'obra) | 9.084 | 21.40 | 194.40 |
| % | % | Costos directes complementaris | 2 % | 720.97 | 14.42 |
|  |  | Costos directes |  |  | 735.39 |
