# Pilar de fàbrica

- Propietat de l'arxiu: CYPE Ingenieros S.A.
- Format: FIEBDC-3/2016
- Programa: Generador de preus de la construcció. CYPE Ingenieros, S.A.
- Data: 11/01/2022
- Divisa: EUR
- Costos indirectes: 3 %
- IVA: 21 %

## E Estructures

### EF Fàbrica

#### EFP Pilars

**EFP010** m Pilar de fàbrica.
Pilar de fàbrica de 1 peu x 1 peu, de maó ceràmic cara vista calat clínquer, color vermell, 28x13,5x5 cm, amb junts horitzontals i verticals de 10 mm d'espessor, junt renfonsada, rebuda amb morter de ciment industrial, color gris, M-5, subministrat a granel.
Inclou: Neteja i preparació de la superfície de recolzament. Replanteig dels eixos del pilar i marcat del perímetre. Col·locació i aplomat de mires de referència. Estesa de fils entre mires. Col·locació de ploms fixos a les arestes. Col·locació de les peces per filades a nivell. Repàs de juntes i neteja.
Criteri d'amidament de projecte: Longitud mesurada a eixos, segons documentació gràfica de Projecte.
Criteri de mesura d'obra: Es mesurarà a eixos, la longitud realment executada segons especificacions de Projecte.

| Codi | Ut | Descripció | Rendiment | Preu | Import |
|---|---|---|---|---|---|
| mt05bvk010a | U | Maó ceràmic cara vista calat clínquer, color vermell, 28x13,5x5 cm, per a ús en fàbrica no protegida (peça U), densitat 1300 kg/m³, segons UNE-EN 771-1. (material) | 36 | 0.35 | 12.600 |
| mt08aaa010a | m³ | Aigua. (material) | 0.02 | 1.5 | 0.030 |
| mt09mif010cb | t | Morter industrial per a obra de paleta, de ciment, color gris, categoria M-5 (resistència a compressió 5 N/mm²), subministrat a granel, segons UNE-EN 998-2. (material) | 0.109 | 30.98 | 3.377 |
| mq06mms010 | h | Mesclador continu amb sitja, per a morter industrial en sec, subministrat a granel. (maquinària) | 0.482 | 1.73 | 0.834 |
| mo021 | h | Oficial 1ª construcció en treballs de ram de paleta. (mà d'obra) | 1.314 | 25.57 | 33.599 |
| mo078 | h | Ajudant construcció en treballs de ram de paleta. (mà d'obra) | 1.382 | 22.73 | 31.413 |
| mo114 | h | Peó ordinari construcció en treballs de ram de paleta. (mà d'obra) | 0.166 | 21.4 | 3.552 |
| % | % | Costos directes complementaris | 2 % | 85.405 | 1.708 |
|  |  | Costos directes |  |  | 87.113 |

Residus:
- col·locació: mt05bvk010a; factor de residu 0.0517617
- col·locació: mt09mif010cb; factor de residu 0.042

## Recursos

**mt05bvk010a** U Maó ceràmic cara vista calat clínquer
Dades tècniques: Cost energètic 38.023 MJ; Emissió de CO2 0.514 kg; Codi LER 17 01 02; Massa de l'element 2.09 kg; Volum 0.001672 m3
Residus:
- embalatge: re170201 Fusta. (component de residu); rendiment 0.018 kg; Codi LER 17 02 01; Massa de l'element 1 kg; Volum 0.000909 m3
- embalatge: re170203 Plàstic. (component de residu); rendiment 0.001 kg; Codi LER 17 02 03; Massa de l'element 1 kg; Volum 0.001667 m3

**mt08aaa010a** m³ Aigua
Dades tècniques: Cost energètic 60.000 MJ; Emissió de CO2 30.000 kg

**mt09mif010cb** t Morter industrial per a obra de paleta
Dades tècniques: Cost energètic 1960.000 MJ; Emissió de CO2 170.000 kg; Codi LER 17 01 01; Massa de l'element 1000 kg; Volum 0.666667 m3
