# Arc de fàbrica de maó ceràmic

- Propietat de l'arxiu: CYPE Ingenieros S.A.
- Format: FIEBDC-3/2016
- Programa: Generador de preus de la construcció. CYPE Ingenieros, S.A.
- Data: 11/01/2022
- Divisa: EUR
- Costos indirectes: 3 %
- IVA: 21 %

## E Estructures

### EF Fàbrica

#### EFR Arcs

**EFR010** U Arc de fàbrica de maó ceràmic.
Arc estructural de mig punt, amb una cara vista, de 90 cm de llum lliure i 45 cm de fletxa, 13,5 cm d'espessor i 28 cm d'ample, realitzat amb maó ceràmic cara vista calat clínquer, color vermell, 28x13,5x5 cm, junt renfonsada, rebut amb morter de ciment industrial, color gris, M-5, subministrat a granel; muntatge i desmuntatge de cintres i estintolaments.
Inclou: Muntatge de cintres i estintolaments. Replanteig dels maons. Marcat del perímetre. Col·locació dels maons. Neteja del parament. Resolució de trobades. Desmuntatge de cintres i estintolaments. Allisat, refinament i rejuntat de l'arc. Repàs del intradós.
Criteri d'amidament de projecte: Nombre d'unitats previstes, segons documentació gràfica de Projecte.
Criteri de mesura d'obra: Es mesurarà el nombre d'unitats realment executades segons especificacions de Projecte.

| Codi | Ut | Descripció | Rendiment | Preu | Import |
|---|---|---|---|---|---|
| mt05bvk010a | U | Maó ceràmic cara vista calat clínquer, color vermell, 28x13,5x5 cm, per a ús en fàbrica no protegida (peça U), densitat 1300 kg/m³, segons UNE-EN 771-1. (material) | 24 | 0.35 | 8.400 |
| mt08aaa010a | m³ | Aigua. (material) | 0.004 | 1.5 | 0.006 |
| mt09mif010cb | t | Morter industrial per a obra de paleta, de ciment, color gris, categoria M-5 (resistència a compressió 5 N/mm²), subministrat a granel, segons UNE-EN 998-2. (material) | 0.009 | 30.98 | 0.279 |
| mt08cim010aa | m² | Cintra de fusta de pi, dimensionada per suportar una càrrega màxima de treball de 200 kg/m², per a formació d'arc estructural de mig punt. (material) | 0.396 | 51 | 20.196 |
| mq06mms010 | h | Mesclador continu amb sitja, per a morter industrial en sec, subministrat a granel. (maquinària) | 0.042 | 1.73 | 0.073 |
| mo021 | h | Oficial 1ª construcció en treballs de ram de paleta. (mà d'obra) | 1.64 | 25.57 | 41.935 |
| mo114 | h | Peó ordinari construcció en treballs de ram de paleta. (mà d'obra) | 0.818 | 21.4 | 17.505 |
| mo017 | h | Oficial 1ª fuster. (mà d'obra) | 0.402 | 26.02 | 10.460 |
| mo058 | h | Ajudant fuster. (mà d'obra) | 0.201 | 22.91 | 4.605 |
| % | % | Costos directes complementaris | 2 % | 103.459 | 2.069 |
|  |  | Costos directes |  |  | 105.528 |

Residus:
- col·locació: mt05bvk010a; factor de residu 0.0517617
- col·locació: mt09mif010cb; factor de residu 0.042
- col·locació: mt08cim010aa; factor de residu 1

## Recursos

**mt05bvk010a** U Maó ceràmic cara vista calat clínquer
Dades tècniques: Cost energètic 38.023 MJ; Emissió de CO2 0.514 kg; Codi LER 17 01 02; Massa de l'element 2.09 kg; Volum 0.001672 m3
Residus:
- embalatge: re170201 Fusta. (component de residu); rendiment 0.018 kg; Codi LER 17 02 01; Massa de l'element 1 kg; Volum 0.000909 m3
- embalatge: re170203 Plàstic. (component de residu); rendiment 0.001 kg; Codi LER 17 02 03; Massa de l'element 1 kg; Volum 0.001667 m3

**mt08aaa010a** m³ Aigua
Dades tècniques: Cost energètic 60.000 MJ; Emissió de CO2 30.000 kg

**mt09mif010cb** t Morter industrial per a obra de paleta
Dades tècniques: Cost energètic 1960.000 MJ; Emissió de CO2 170.000 kg; Codi LER 17 01 01; Massa de l'element 1000 kg; Volum 0.666667 m3

**mt08cim010aa** m² Cintra de fusta de pi
Dades tècniques: Cost energètic 1630.080 MJ; Emissió de CO2 -22.320 kg; Codi LER 17 02 01; Massa de l'element 12 kg; Volum 0.010909 m3
