# Ataconat amb maó ceràmic en mur de fàbrica

- Propietat de l'arxiu: CYPE Ingenieros S.A.
- Format: FIEBDC-3/2016
- Programa: Generador de preus de la construcció. CYPE Ingenieros, S.A.
- Data: 11/01/2022
- Divisa: EUR
- Costos indirectes: 3 %
- IVA: 21 %

## E Estructures

### EF Fàbrica

#### EFY Reparacions

**EFY040** m² Ataconat amb maó ceràmic en mur de fàbrica.
Ataconat mitjançant maó ceràmic calat Macizo "CERÁMICA MIRAMAR", per revestir, 22x9,5x7 cm, amb junts horitzontals i verticals de 10 mm d'espessor, rebut amb morter de ciment industrial, color gris, M-5, subministrat a granel, per a emplenar els buits existents en mur de fàbrica de 1/2 peu d'espessor.
Inclou: Retirada de les peces deteriorades. Sanejament de l'element. Neteja amb aire comprimit. Humectació de la superfície. Col·locació dels maons per filades a nivell. Rejuntat. Neteja final.
Criteri d'amidament de projecte: Superfície mesurada segons documentació gràfica de Projecte.
Criteri de mesura d'obra: Es mesurarà la superfície realment executada segons especificacions de Projecte.

| Codi | Ut | Descripció | Rendiment | Preu | Import |
|---|---|---|---|---|---|
| mt04lcm030a | U | Maó ceràmic calat Macizo "CERÁMICA MIRAMAR", per revestir, 22x9,5x7 cm, per a ús en fàbrica protegida (peça P), densitat 860 kg/m³. Segons UNE-EN 771-1. (material) | 56.7 | 0.07 | 3.969 |
| mt08aaa010a | m³ | Aigua. (material) | 0.006 | 1.5 | 0.009 |
| mt09mif010cb | t | Morter industrial per a obra de paleta, de ciment, color gris, categoria M-5 (resistència a compressió 5 N/mm²), subministrat a granel, segons UNE-EN 998-2. (material) | 0.032 | 30.98 | 0.991 |
| mq06mms010 | h | Mesclador continu amb sitja, per a morter industrial en sec, subministrat a granel. (maquinària) | 0.139 | 1.73 | 0.240 |
| mo020 | h | Oficial 1ª construcció. (mà d'obra) | 0.753 | 25.57 | 19.254 |
| mo077 | h | Ajudant construcció. (mà d'obra) | 0.377 | 22.73 | 8.569 |
| mo113 | h | Peó ordinari construcció. (mà d'obra) | 0.048 | 21.4 | 1.027 |
| % | % | Costos directes complementaris | 2 % | 34.059 | 0.681 |
|  |  | Costos directes |  |  | 34.740 |

Residus:
- col·locació: mt04lcm030a; factor de residu 0.14
- col·locació: mt09mif010cb; factor de residu 0.042

## Recursos

**mt04lcm030a** U Maó ceràmic calat Macizo "CERÁMICA MIRAMAR"
Dades tècniques: Cost energètic 7.702 MJ; Emissió de CO2 0.292 kg; Codi LER 17 01 02; Massa de l'element 1.4 kg; Volum 0.00112 m3
Residus:
- embalatge: re170201 Fusta. (component de residu); rendiment 0.026 kg; Codi LER 17 02 01; Massa de l'element 1 kg; Volum 0.000909 m3
- embalatge: re170203 Plàstic. (component de residu); rendiment 0.001 kg; Codi LER 17 02 03; Massa de l'element 1 kg; Volum 0.001667 m3

**mt08aaa010a** m³ Aigua
Dades tècniques: Cost energètic 60.000 MJ; Emissió de CO2 30.000 kg

**mt09mif010cb** t Morter industrial per a obra de paleta
Dades tècniques: Cost energètic 1960.000 MJ; Emissió de CO2 170.000 kg; Codi LER 17 01 01; Massa de l'element 1000 kg; Volum 0.666667 m3
