# Sostre de biguetes de fusta i entrebigat de revoltó corbat ceràmic

- Propietat de l'arxiu: CYPE Ingenieros S.A.
- Format: FIEBDC-3/2016
- Programa: Generador de preus de la construcció. CYPE Ingenieros, S.A.
- Data: 11/01/2022
- Divisa: EUR
- Costos indirectes: 3 %
- IVA: 21 %

## E Estructures

### EM Fusta

#### EMF Sostres

**EMF030** m² Sostre de biguetes de fusta i entrebigat de revoltó corbat ceràmic.
Forjat tradicional amb un intereix de 50 cm, compost per biguetes de fusta serrada de pi silvestre (Pinus sylvestris) procedent d'Espanya, de 70x70 mm de secció, amb estries en els cantells, classe resistent C18 segons UNE-EN 338 i UNE-EN 1912, qualitat estructural ME-2 segons UNE 56544; per a classe d'ús 1 segons UNE-EN 335, amb protecció davant d'agents biòtics que es correspon amb la classe de penetració NP1 segons UNE-EN 351-1, amb acabat raspallat col·locades mitjançant recolzament sobre element estructural; entrebigat amb revoltó corbat d'una rosca de maó ceràmic cara vista massís d'elaboració manual (teular), color vermell, 28x13,5x4,5 cm, amb junts de 10 mm d'espessor, rebut amb morter de ciment industrial, color gris, M-7,5, subministrat a granel, acer UNE-EN 10080 B 500 S, quantia 1,1 kg/m², i malla electrosoldada ME 20x20 Ø 5-5 B 500 T 6x2,20 UNE-EN 10080, en capa de compressió de 4 cm de gruix de formigó lleuger HL-25/B/10/XC2, densitat entre 1200 i 1500 kg/m³, (quantitat mínima de ciment 275 kg/m³), fabricat en central, i abocament amb cubilot; apuntalament i desapuntalament de les biguetes. Inclús, filferro de lligar, separadors, elements de lligat de biguetes i cèrcols perimetrals de planta i buits.
Inclou: Preparació del perímetre de recolzament de les biguetes. Replanteig i col·locació en sec de les biguetes. Apuntalament. Resolució del recolzament sobre l'element estructural. Formació de l'entrebigat. Col·locació d'armadures amb separadors homologats. Abocament i compactació del formigó. Reglejat i anivellació de la capa de compressió. Curat del formigó. Desapuntalament.
Criteri d'amidament de projecte: Superfície mesurada en veritable magnitud des de les cares exteriors dels cèrcols del perímetre, segons documentació gràfica de Projecte, deduint els buits de superfície major de 6 m².
Criteri de mesura d'obra: Es mesurarà, en veritable magnitud, des de les cares exteriors dels cèrcols del perímetre, la superfície realment executada segons especificacions de Projecte, deduint els buits de superfície major de 6 m². Es consideren exclosos tots els elements integrants del sostre senyalats en els plànols i detalls del Projecte.

| Codi | Ut | Descripció | Rendiment | Preu | Import |
|---|---|---|---|---|---|
| mt50spa052b | m | Tauló de fusta de pi, de 20x7,2 cm. (material) | 0.04 | 5.27 | 0.211 |
| mt50spa101 | kg | Claus d'acer. (material) | 0.045 | 1.56 | 0.070 |
| mt50spa081a | U | Puntal metàl·lic telescòpic, de fins a 3 m d'altura. (material) | 0.013 | 16.04 | 0.209 |
| mt07mee100hai1baa | m³ | Fusta serrada de pi silvestre (Pinus sylvestris) procedent d'Espanya per biguetes, de fins a 5 m de longitud, de 70x70 mm de secció, amb estries en els cantells, classe resistent C18 segons UNE-EN 338 i UNE-EN 1912, qualitat estructural ME-2 segons UNE 56544; per a classe d'ús 1 segons UNE-EN 335, amb protecció davant d'agents biòtics que es correspon amb la classe de penetració NP1 segons UNE-EN 351-1, amb acabat raspallat. (material) | 0.01 | 614.39 | 6.144 |
| mt05bte010a | U | Maó ceràmic cara vista massís d'elaboració manual (teular), color vermell, 28x13,5x4,5 cm, per a ús en fàbrica no protegida (peça U), densitat 1850 kg/m³, segons UNE-EN 771-1. (material) | 20.97 | 0.44 | 9.227 |
| mt08aaa010a | m³ | Aigua. (material) | 0.004 | 1.5 | 0.006 |
| mt09mif010db | t | Morter industrial per a obra de paleta, de ciment, color gris, categoria M-7,5 (resistència a compressió 7,5 N/mm²), subministrat a granel, segons UNE-EN 998-2. (material) | 0.008 | 31.82 | 0.255 |
| mt07aco020o | U | Separador homologat per malla electrosoldada. (material) | 1 | 0.09 | 0.090 |
| mt07aco010c | kg | Ferralla elaborada en taller industrial amb acer en barres corrugades, UNE-EN 10080 B 500 S, de varis diàmetres. (material) | 1.1 | 1.6 | 1.760 |
| mt07ame010d | m² | Malla electrosoldada ME 20x20 Ø 5-5 B 500 T 6x2,20 UNE-EN 10080. (material) | 1.1 | 1.49 | 1.639 |
| mt08var050 | kg | Filferro galvanitzat per a lligar, de 1,30 mm de diàmetre. (material) | 0.03 | 1.1 | 0.033 |
| mt10hes050psa | m³ | Formigó lleuger HL-25/B/10/XC2, d'entre 1200 i 1500 kg/m³ de densitat, quantitat mínima de ciment 275 kg/m³, fabricat en central. (material) | 0.147 | 98.25 | 14.443 |
| mq06mms010 | h | Mesclador continu amb sitja, per a morter industrial en sec, subministrat a granel. (maquinària) | 0.232 | 1.73 | 0.401 |
| mo048 | h | Oficial 1ª muntador d'estructura de fusta. (mà d'obra) | 0.075 | 25.55 | 1.916 |
| mo095 | h | Ajudant muntador d'estructura de fusta. (mà d'obra) | 0.038 | 22.71 | 0.863 |
| mo020 | h | Oficial 1ª construcció. (mà d'obra) | 1.279 | 25.57 | 32.704 |
| mo113 | h | Peó ordinari construcció. (mà d'obra) | 0.651 | 21.4 | 13.931 |
| mo044 | h | Oficial 1ª encofrador. (mà d'obra) | 0.143 | 25.55 | 3.654 |
| mo091 | h | Ajudant encofrador. (mà d'obra) | 0.143 | 22.71 | 3.248 |
| mo043 | h | Oficial 1ª ferrallista. (mà d'obra) | 0.052 | 25.55 | 1.329 |
| mo090 | h | Ajudant ferrallista. (mà d'obra) | 0.049 | 22.71 | 1.113 |
| mo045 | h | Oficial 1ª estructurista, en treballs de posada en obra del formigó. (mà d'obra) | 0.04 | 25.55 | 1.022 |
| mo092 | h | Ajudant estructurista, en treballs de posada en obra del formigó. (mà d'obra) | 0.169 | 22.71 | 3.838 |
| % | % | Costos directes complementaris | 2 % | 98.106 | 1.962 |
|  |  | Costos directes |  |  | 100.068 |

Residus:
- col·locació: mt50spa052b Tauló de fusta de pi, de 20x7,2 cm; factor de residu 1
- col·locació: mt50spa101 Claus d'acer; factor de residu 0.015
- col·locació: mt50spa081a Puntal metàl·lic telescòpic, de fins a 3 m d'altura; factor de residu 1
- col·locació: mt07mee100hai1baa; factor de residu 0.006
- col·locació: mt05bte010a; factor de residu 0.035
- col·locació: mt09mif010db; factor de residu 0.042
- col·locació: mt07aco010c Ferralla elaborada en taller industrial amb acer en barres corrugades, UNE-EN 10080 B 500 S, de varis diàmetres; factor de residu 0.025
- col·locació: mt07ame010d Malla electrosoldada ME 20x20 Ø 5-5 B 500 T 6x2,20 UNE-EN 10080; factor de residu 0.0487333
- col·locació: mt08var050 Filferro galvanitzat per a lligar, de 1,30 mm de diàmetre; factor de residu 0.0245
- col·locació: mt10hes050psa; factor de residu 0.00287933

## Recursos

**mt50spa052b** m Tauló de fusta de pi, de 20x7,2 cm
Dades tècniques: Cost energètic 1124.755 MJ; Emissió de CO2 -15.401 kg; Codi LER 17 02 01; Massa de l'element 8.28 kg; Volum 0.007527 m3

**mt50spa101** kg Claus d'acer
Dades tècniques: Cost energètic 9.830 MJ; Emissió de CO2 0.510 kg; Codi LER 17 04 05; Massa de l'element 1 kg; Volum 0.000476 m3

**mt50spa081a** U Puntal metàl·lic telescòpic, de fins a 3 m d'altura
Dades tècniques: Cost energètic 97.317 MJ; Emissió de CO2 5.049 kg; Codi LER 17 04 05; Massa de l'element 9.9 kg; Volum 0.004714 m3

**mt07mee100hai1baa** m³ Fusta serrada de pi silvestre (Pinus sylvestris) procedent d'Espanya per biguetes
Dades tècniques: Cost energètic 17004.478 MJ; Emissió de CO2 -501.442 kg; Codi LER 17 02 01; Massa de l'element 380 kg; Volum 0.345455 m3
Residus:
- embalatge: re170203 Plàstic. (component de residu); rendiment 0.04 kg; Codi LER 17 02 03; Massa de l'element 1 kg; Volum 0.001667 m3

**mt05bte010a** U Maó ceràmic cara vista massís d'elaboració manual (teular)
Dades tècniques: Cost energètic 53.021 MJ; Emissió de CO2 0.708 kg; Codi LER 17 01 02; Massa de l'element 2.9 kg; Volum 0.00232 m3
Residus:
- embalatge: re170201 Fusta. (component de residu); rendiment 0.027 kg; Codi LER 17 02 01; Massa de l'element 1 kg; Volum 0.000909 m3
- embalatge: re170203 Plàstic; rendiment 0.001 kg

**mt08aaa010a** m³ Aigua
Dades tècniques: Cost energètic 60.000 MJ; Emissió de CO2 30.000 kg

**mt09mif010db** t Morter industrial per a obra de paleta
Dades tècniques: Cost energètic 1960.000 MJ; Emissió de CO2 170.000 kg; Codi LER 17 01 01; Massa de l'element 1000 kg; Volum 0.666667 m3

**mt07aco020o** U Separador homologat per malla electrosoldada
Dades tècniques: Cost energètic 0.940 MJ; Emissió de CO2 0.105 kg
Residus:
- embalatge: re150101 Envasos de paper i cartró. (component de residu); rendiment 0.072 kg; Codi LER 15 01 01; Massa de l'element 1 kg; Volum 0.001333 m3

**mt07aco010c** kg Ferralla elaborada en taller industrial amb acer en barres corrugades, UNE-EN 10080 B 500 S, de varis diàmetres
Dades tècniques: Cost energètic 9.830 MJ; Emissió de CO2 0.510 kg; Codi LER 17 04 05; Massa de l'element 1 kg; Volum 0.000476 m3

**mt07ame010d** m² Malla electrosoldada ME 20x20 Ø 5-5 B 500 T 6x2,20 UNE-EN 10080
Dades tècniques: Cost energètic 14.450 MJ; Emissió de CO2 0.750 kg; Codi LER 17 04 05; Massa de l'element 1.47 kg; Volum 0.0007 m3

**mt08var050** kg Filferro galvanitzat per a lligar, de 1,30 mm de diàmetre
Dades tècniques: Cost energètic 25.100 MJ; Emissió de CO2 2.560 kg; Codi LER 17 04 05; Massa de l'element 1 kg; Volum 0.000476 m3

**mt10hes050psa** m³ Formigó lleuger HL-25/B/10/XC2
Dades tècniques: Cost energètic 648.000 MJ; Emissió de CO2 121.500 kg; Codi LER 17 01 01; Massa de l'element 1350 kg; Volum 0.9 m3
