# Folrat de conductes per a instal·lacions, de fàbrica

- Propietat de l'arxiu: CYPE Ingenieros S.A.
- Format: FIEBDC-3/2016
- Programa: Generador de preus de la construcció. CYPE Ingenieros, S.A.
- Data: 11/01/2022
- Divisa: EUR
- Costos indirectes: 3 %
- IVA: 21 %

## H Acabaments i ajudes

### HF Folrats

#### HFI De conductes

**HFI010** m Folrat de conductes per a instal·lacions, de fàbrica.
Folrat de conductes per a instal·lacions, en un racó de l'envà, de 50 cm de longitud i 25 cm d'amplada, realitzat amb fàbrica de maó ceràmic buit doble "CERÁMICA MIRAMAR", per revestir, 22,5x10,5x5 cm, amb junts de 10 mm d'espessor, rebuda amb morter de ciment industrial, color gris, M-5, subministrat a granel.
Inclou: Replanteig i traçat en el sostre dels envans a realitzar. Col·locació i aplomat de mires de referència. Estesa de fils entre mires. Col·locació dels maons, prèviament humits, per filades senceres. Repàs de juntes i neteja.
Criteri d'amidament de projecte: Longitud mesurada segons documentació gràfica de Projecte.
Criteri de mesura d'obra: Es mesurarà la longitud realment executada segons especificacions de Projecte.

| Codi | Ut | Descripció | Rendiment | Preu | Import |
|---|---|---|---|---|---|
| mt04lcm010c | U | Maó ceràmic buit doble "CERÁMICA MIRAMAR", per revestir, 22,5x10,5x5 cm, per a ús en fàbrica protegida (peça P), densitat 940 kg/m³. Segons UNE-EN 771-1. (material) | 28 | 0.05 | 1.400 |
| mt08aaa010a | m³ | Aigua. (material) | 0.004 | 1.5 | 0.006 |
| mt09mif010cb | t | Morter industrial per a obra de paleta, de ciment, color gris, categoria M-5 (resistència a compressió 5 N/mm²), subministrat a granel, segons UNE-EN 998-2. (material) | 0.009 | 30.98 | 0.279 |
| mq06mms010 | h | Mesclador continu amb sitja, per a morter industrial en sec, subministrat a granel. (maquinària) | 0.04 | 1.73 | 0.069 |
| mo020 | h | Oficial 1ª construcció. (mà d'obra) | 0.7 | 25.57 | 17.899 |
| mo113 | h | Peó ordinari construcció. (mà d'obra) | 0.363 | 21.4 | 7.768 |
| % | % | Costos directes complementaris | 2 % | 27.421 | 0.548 |
|  |  | Costos directes |  |  | 27.969 |

Residus:
- col·locació: mt04lcm010c; factor de residu 0.14
- col·locació: mt09mif010cb; factor de residu 0.042

## Recursos

**mt04lcm010c** U Maó ceràmic buit doble "CERÁMICA MIRAMAR"
Dades tècniques: Cost energètic 7.118 MJ; Emissió de CO2 0.244 kg; Codi LER 17 01 02; Massa de l'element 1.2 kg; Volum 0.00096 m3
Residus:
- embalatge: re170201 Fusta. (component de residu); rendiment 0.026 kg; Codi LER 17 02 01; Massa de l'element 1 kg; Volum 0.000909 m3
- embalatge: re170203 Plàstic. (component de residu); rendiment 0.001 kg; Codi LER 17 02 03; Massa de l'element 1 kg; Volum 0.001667 m3

**mt08aaa010a** m³ Aigua
Dades tècniques: Cost energètic 60.000 MJ; Emissió de CO2 30.000 kg

**mt09mif010cb** t Morter industrial per a obra de paleta
Dades tècniques: Cost energètic 1960.000 MJ; Emissió de CO2 170.000 kg; Codi LER 17 01 01; Massa de l'element 1000 kg; Volum 0.666667 m3
